# Welling
Angebotsaufforderung (GAEB DA XML 3.2, DA83)
Währung: EUR
Erstellt mit: GXML Toolbox V3.3 R20230829, iTWO_64 V24.0.454, 09.07.2025

## 530 Elektroarbeiten
Datum: 09.07.2025

*Hinweis: Bauvorhaben*
BAUVORHABEN:Goetheplatz 1
  45468 Mülheim an der Ruhr

GEWERK:  ELEKTRO
  Stromverstärkung
Angaben zum Bauwerk

Ausführungsort: Keller / Treppenhaus / Wohnung / Fassade

Vor Angebotsabgabe ist eine Ortsbesichtigung mit der auf Seite 1 unserer Anfrage benannten Bauleitung durchzuführen.

Ausführungszeitraum:
Baubeginn: 01.09.2025
Fertigstellung: 27.02.2025

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) GEWERKESPEZIFISCHE VORBEMERKUNGEN*
C)  GEWERKESPEZIFISCHE VORBEMERKUNGEN
======================================================================

Allgemein

Der Auftragnehmer hat sich vor Arbeitsbeginn über Art und Umfang der Leistung sowie über etwaige Schwierigkeiten zu unterrichten. Der Auftragnehmer haftet für alle Schäden, die durch ihn oder seine Erfüllungsgehilfen dem Auftraggeber oder Dritten bei Gelegenheit der Ausführung des Auftrages zugefügt werden.

Bei alle Arbeiten sind entsprechend die DIN-/VDE-Bestimmungen, die TAB und die Sonderbestimmungen des zuständigen EVU einzuhalten. Bei Erstellung von Bausteckdosen/Bauanschlüssen ist zwingend die VDE 0100 Teil 704 einzuhalten. Für die sachgemäße Anwendung und Beachtung der Unfallverhütungsvorschriften, der Schutz- und Sicherheitsbestimmungen nach den gesetzlichen Vorschriften und denen der Berufsgenossenschaft hat der Auftragnehmer Sorge zu tragen.

Für alle Arbeiten sind Materialien der in der Produktvorgabe aufgeführten Hersteller zu verwenden. Sollte Material erforderlich sei, welches von den aufgeführten Hersteller nicht hergestellt wird, so müssen normgerechte Materialien bester Fabrikate mit VDE- und Firmenkennzeichen verwendet werden. Material ohne Gütezeichen darf nicht montiert werden.

Die genaue Installation ist vor Beginn der Arbeiten mit der Bauleitung des AG abzustimmen.

Für die erforderliche Terminabsprache mit den Mietern ist der AN selbst verantwortlich. Der AG stellt dem AN hierzu eine Mieterliste zur Verfügung.

*Hinweis: Vorbemerkung*
In den Objekten werden die Treppenhäuser modernisiert und die Gebäude erhalten eine Wärmedämmfassade. In diesem Zuge wird die Elektroanlage überarbeitet und der Zählerschrank erneuert.

Die Treppenhausbeleuchtung, Hausnummernleuchte und eine Leuchte an der Kellertreppe sowie eine Türsprechanlagewerden neu installiert.

Im Rahmen der Modernisierung wird die Allgemeinbeleuchtung im Keller und auf dem Dachboden erneuert.

Jede Wohnung erhält eine Waschmaschinensteckdose in der Waschküche, die Mieterkeller werden ebenfalls neu installiert.

Demontage

Zählerschränke
Die alten Zählerschränke sind nach Inbetriebnahme der neuen Zähleranlage zu demontieren und zu entsorgen. Die Abrechnung erfolgt Pauschal als 1 Stck. je Haus

Altinstallation
Die Altinstallation (Kellerinstallation, etc.) ist nach Inbetriebnahme der neuen Anlage zu demontieren und zu entsorgen.
Die Abrechnung erfolgt Pauschal als 1 Stck. je Haus

Zähleranlage
Der Zählerschrank ist mit kompl. Verdrahtung und Bestückung, gemäß den TAB des örtlichen EVU (Zählerverdrahtung, Stromschiene, SH-Schalter, Überspannungsschutz, Kommunikationsfeld, Abgangsklemmen, Abdeckungen, Automaten/RCD für die Allgemeinanlage, Treppenhausautomat, ggf. Automaten/RCD für die Antennenanlage, ggf. Automaten/RCD für die Heizungsanlage, Verdrahtungsarbeiten, etc.) zu liefern und montieren.
Die Bearbeitung der Zähleranträge sowie die Zählermontage gehört ebenfalls zum Leistungsumfang.
Die Zählerstände der alten Zähler sind einschl. Zählernummern schriftl. zu dokumentieren.

Die Stromversorgung der Mieter (Kühltruhe, Kühlschrank, usw.) sind während der gesamten Umbaumaßnahme zu gewährleisten.

Durchbrüche
Es kommen nur Wand- und Deckendurchbrüche für die Steigeleitung (NYM-J 5x16 mm²) zur Abrechnung. Wand- und Deckendurchbrüche für alle anderen Leitungen sind in die jeweiligen Leitungspreise einzukalkulieren.

Zuleitungen
Es kommen nur die Zuleitungen vom Hausanschluss zum Zählerschrank bzw. vom Zählerschrank zur Wohnungs-UV zur Abrechnung. Die Wohnungszuleitungen sind in NYM-J 5x16 mm² auszuführen.
Die Zuleitungen vom Hausanschluss zum Zählerschrank sind entsprechend der angeschlossenen Leistung auszuführen. In die Leitungspreise sind die Kosten für das verlegen im Steigeschlitz, in Installationsrohr/-kanal, im Kamin, Klemmarbeiten usw., einzurechnen.
Alle andern Leitungsquerschnitte (3x1,5 mm² 5x1,5 mm², Sprechanlagenleitung etc.) sind in die entsprechenden Positionen bzw. Brennstellen einzukalkulieren.
Die vorhandenen Stromkreiszuleitungen der Wohnung sind vom alten Zählerschrank bis zur neuen Wohnungsunterverteilung zu installieren. Die Verbindung der Leitungen ist mit Quetschverbindern und Schrumpfschlauch auszuführen. Eine Verbindung in a.P. FR Abzweigdosen ist nicht zulässig.
Die Mieterkeller und der Waschmaschinenanschluss erhalten je eine Stromkreiszuleitung die aus der Wohnungsunterverteilung zu installieren ist.

Unterverteilung
Die Wohnungen erhalten neue Unterverteilungen. Die Unterverteilungen sind in Absprache mit der Fachbauleitung des AG in der Abstellkammer oder im Bereich der Wohnungseingangstür zu montieren. In bereits modernisierten Wohnungen sind die vorhandenen Unterverteilungen neu einzuspeisen.
Die Unterverteilungen sind 4-reihig auf Putz mit Tür auszuführen und wie folgt zu bestücken:

2 Stück RCD 4-pol. 40/0,03 A
8 Stück LS-Schalter B 16 A
3 Stück LS-Schalter B 32 A
1 Stück Überspannungsschutz

Brennstelle Mieterkeller
Die Mieterkeller erhalten eine Stromkreiszuleitung vom Zähler der jeweiligen Mieteinheit. In die Position ist folgende Leistung einzurechnen: Stromkreiszuleitung, Schalter-/Steckdosenkombination a.P. FR, LED-Ovalleuchte lt. Produktvorgabe, Abzweigdose, Installationsrohr/-kanal, Verbindungsleitungen, Klemmarbeiten., etc..
Die erforderliche Neuinstallation ist mit dem Bauleiter des AG abzustimmen.

Brennstelle Waschmaschine
Jede Wohnung erhält eine Waschmaschinensteckdose in der Waschküche. Die Stromkreiszuleitung vom Zähler der jeweiligen Mieteinheit zu installieren. In die Postition ist folgende Leistung einzurechnen: Stromkreiszuleitung, Steckdose a.P. FR abschließbar mit Beschriftungsfeld, Installationsrohr/-kanal, Klemmarbeiten, etc.. Die Steckdose ist elektronisch mit der jeweiligen Geschosslage zu beschriften.

Brennstelle Kellerbeleuchtung
Die Beleuchtung der Kellergänge ist neu zu installieren. In die Brennstelle ist folgende Leistung einzurechnen: Stromkreiszuleitung, Schalter, Leuchten, Abzweigdosen, Installationsrohr/-kanal, Klemmarbeiten, etc..

Brennstelle Dachbodenbeleuchtung
Die Beleuchtung auf dem Dachboden ist neu zu installieren. In die Brennstelle ist folgende Leistung einzurechnen: Schalter a.P. FR, FR-Wannenleuchten, Abzweigdosen, Installationsrohr-/kanal, Stromkreiszuleitung, FI/LS-Schalter, Klemmarbeiten, etc.

Brennstelle Außenleuchte Kellertreppe
An der Kellertreppe ist eine Außenleuchte zu installieren. In die Position einzurechnen sind Zuleitung, Außenleuchte lt. Produktvorgabe, Geräteträger, Installationsrohr/-kanal, Klemmarbeiten, etc.

Brennstelle Hausnummernleuchte
Die Hausnummernleuchte ist neu zu installieren. Zur späteren Montage der Leuchte nach den Dämm- und Malerarbeiten, ist ein Geräteträger zu montieren.  Die Brennstelle versteht sich einschl. Leitungs- und Installationsmaterial, Geräteträger sowie Klemmarbeiten.
Die Hausnummernleuchte ist nicht bestandteil der Position und wird gesondert vergütet.

Brennstelle Antennenanlage
Die Antennenanlage ist mit einer sep. Stromkreiszuleitung vom Zählerschrank einzuspeisen. Die Brennstelle versteht sich einschl. Leitungs-,Installations-, und Befestigungsmaterial, FI/LS-Schalter sowie Klemmarbeiten.

Brennstelle Videosprechanlage
Im Objekt ist eine neue Videosprechanlage zu installieren. Jede Wohnung bekommt eine Wohnungssprechstelle die in unmittelbarer nähe der Wohnungstür zu montieren ist. Die Sprechstellen sind als Wandsprechstellen auszuführen. In die Position sind alle Klemm- und Programmierarbeiten einzukalkulieren.

Das Leitungsnetz ist nicht Bestandteil dieser Position und gesondert vergütet.

Brennstelle Sprechanlagenleitung
Für die bestehende Sprechanlage ist ein neues Leitungsnetz in Postleitung J-Y(St)Y 4x2x0,6 zu installieren. In die Position ist das kompl. Leitungsnetz einschl. Kleinschlitze einzukalkulieren. Ebenfalls Inhalt dieser Position sind die neu zu montierenden Schalterdosen, die erforderlichen Stemmarbeiten sowie die u.P. Klingeltaster einschl. Wippe mit Namensfeld und Abdeckrahmen. Die Leitungsführung bis in die Türstation sowie die Klemmarbeiten sind ebenfalls in die Position einzukalkulieren.

Brennstelle Treppenhausbeleuchtung
Die Treppenhausbeleuchtung ist neu zu installieren. In die Position ist das kompl. Leitungsnetz einschl.
Leitungsschlitze einzukalkulieren. Die Deckenbrennstellen sind neu zu installieren. Die Übernahme
vorhandener Leitungen ist nicht zulässig. Zu kalkulieren sind 5 Lampenanschlüsse mit Dauerspannung.
Die Lampen sind nicht Bestandteil dieser Position und werden gesondert vergütet.

Brennstelle Telefonleitungen
In den Wohungen sind neu Telefonleitungen vorzubereiten. Hierzu werden neue Postleitungen (2x2x0,6) vom Keller bis in die Wohnung verlegt. In die Position sind Leitungs- und Installationmaterial, Wanddurchbohrung, Aufputzgehäuse mit Blindabdeckung und Rahmen, etc. einzukalkulieren

Brennstelle Potentialausgleich überarbeiten
Der Potentialausgleich ist zu kontrollieren und zu überarbeiten. Die Position versteht sich einschl. Lieferung u. Montage aller erforderlichen Materialien (Banderdungsschellen, Leitungs- und Installationsmaterial, etc.)

Brennstelle Potentialausgleich herstellen
Ist kein Potentialausgleich vorhanden, ist dieser herzustellen. Die Position versteht sich einschl. Lieferung und Montage aller erforderlichen Materialien (Erder, Haupterdungsschiene, Banderdungsschellen, Leitungs- und Installationsmaterial, etc.)

Brennstelle Heizungsanlage
Die Heizungsanlage ist mit einer sep. Stromkreiszuleitung (NYM-J 5x1,5mm²) vom Zählerschrank einzuspeisen. Die Brennstelle versteht sich einschl. Leitungs-,Installations-, und Befestigungsmaterial, Schutzschalter, LS-Schalter sowie Klemmarbeiten.
Die Bearbeitung des Zählerantrages ist Bestandteil der Position und wird nicht seperat vergütet.

Brennstelle Durchlauferhitzer
Die Zuleitungen für den Durchlauferhitzer sind bei Bedarf zu erneuern. Die Installation erfolgt Aufputz in Kabelkanal. In die Position ist das benötigete Leitungs- und Installationsmaterial, Kabelkanal, Wanddurchbohrungen, Anschlussarbeiten, etc. mit einzurechnen.
Die erforderliche Neuinstallation ist mit dem Bauleiter des AG abzustimmen.

Brennstelle E-Herd
Die Zuleitungen für den E-Herd sind bei Bedarf neu zu installieren. Die Installation erfolgt Aufputz in Kabelkanal bzw. im Küchensockel. In die Position ist das erforderliche Leitungs- und Installationsmaterial, Kabelkanal, Wanddurchbohrungen, Herdanschlußdose Aufputz, Anschlussarbeiten, Anschlussleitung, etc. mit einzurechnen.
Die erforderliche Neuinstallation ist mit dem Bauleiter des AG abzustimmen.

Brennstelle Spülmaschine/Untertischgerät
Die Zuleitungen für die Spülmaschine/Untertischgerät sind bei Bedarf neu zu installieren. Die Installation erfolgt Aufputz in Kabelkanal bzw. im Küchensockel. In die Position ist das erforderliche Leitungs- und Installationsmaterial, Kabelkanal, Wanddurchbohrungen, Aufputzsteckdose, Anschlussarbeiten, etc. mit einzurechnen.
Die erforderliche Neuinstallation ist mit dem Bauleiter des AG abzustimmen.

Brennstelle Lichtstromkreis
Die Lichtstromkreise sind nach möglichkeit neu einzuspeisen und zu übernehmen.

Produktvorgaben

Verteilung / Zählerschrank: ABB / Striebel u. John

Automaten / Sicherungen: ABB

Treppenhausautomat: ABB, Eltako, Theben

FR-Wannenleuchte:  Fabrikat RZB, Typ Planox ECO, Artikel-Nr. 451218.009

Treppenhausleuchte: Fabrikat RZB, Typ Flat Polymero Kreis Slim,
  Artikel-Nr. 312084.002.2.19

LED-Ovalleuchte:  Fabrikat RZB

Hausnummernleuchte: Fabrikat RZB, Typ Cadero Disca, Artikel-Nr. 582110.0031.25

Schaltermaterial:  Fabrikat Busch-Jäger, Typ Busch future SI, alpinweiß

Sprechanlage:  Busch-Welcome

### Bereich 01 Stromverstärkung Goetheplatz 1

#### Abschnitt 01.01 Demontage / Provisorium

**01.01.0010 Demontage Zähleranlage**
Die alte Zähleranlage ist zu demontieren und zu entsorgen,
Leistung wie beschrieben
Menge: 1,000 Stck

**01.01.0020 Demontage Altanlage**
Die nicht mehr benötigte Altinstallation ist zu demontieren und zu entsorgen,
Leistung wie beschrieben
Menge: 1,000 Stck

**01.01.0030 Provisorium Treppenhausbeleuchtung**
Provisorische Treppenhausbeleuchtung für den Zeitraum der Maßnahmen herstellen, einschl. erforderlichem Material, die Abrechnung erfolgt pauschal als 1 Stck.
Menge: 1,000 Stck

#### Abschnitt 01.02 Durchbrüche / Schlitze

**01.02.0010 Wand-/Deckendurchbruch bis 40 mm**
Wanddurchbruch bis 40 mm mit geeignetem Gerät ertellen,
einschl. Schuttentsorgung
Menge: 10,000 Stck

#### Abschnitt 01.03 Leitungs- und Befestigungsmaterieal

**01.03.0010 NYM - J 5 x 35 mm²**
NYM-J 5x35 mm² einschl. Anschlussarbeiten und evtl. erforderlichem
Anschlussmaterial, liefern und montieren
Menge: 40,000 m

**01.03.0020 NYM - J 5 x 1,5 mm²**
NYM-J 5x1,5 mm² einschl. Anschlussarbeiten und evtl. erforderlichem
Anschlussmaterial, liefern und montieren
Menge: 100,000 m

**01.03.0030 NYM - J 3 x 1,5 mm²**
NYM-J 3x1,5 mm² einschl. Anschlussarbeiten und evtl. erforderlichem
Anschlussmaterial, liefern und montieren
Menge: 200,000 m

**01.03.0040 Postleitung 4 x 2 x 0,6**
Postleitung 4x2x0,6 liefern und montieren,
einschl. Anschlussarbeiten
Menge: 200,000 m

**01.03.0050 Postleitung 2 x 2 x 0,6**
Postleitung 2x2x0,6 liefern und montieren,
einschl. Anschlussarbeiten
Menge: 100,000 m

**01.03.0060 Kabelkanal 60 x 190 mm**
Kabelkanal 60mm x 190mm einschl. Befestigungsmaterial
liefern und montieren
Menge: 15,000 m

**01.03.0070 Kabelkanal 40 x 40 mm**
Kabelkanal 40mm x 60mm einschl. Befestigungsmaterial
liefern und montieren
Menge: 40,000 m

**01.03.0080 Kabelbühne 250 mm**
Kabelbühne 250mm inkl. Befestigungsmaterial, Ausleger,
Wand-/Deckenanker, Hängestiel, Formstücke, Verbinder etc.,
liefern und montieren
Menge: 20,000 m

#### Abschnitt 01.04 Zähleranlage / Unterverteilungen

**01.04.0010 Zählerschrank mit 12 Zählerplätzen**
Zählerschrank mit 12 Zählerplätzen, gemäß den TAB des örtlichen EVU, kompl. bestückt und betriebsfertig verdrahtet, wie beschrieben
liefern und montieren

Die Formalitäten mit dem EVU, die für den Austausch der Zähler erforderlich sind, gehören ebenfalls zum Leistungsumfang.
Menge: 1,000 Stck

#### Abschnitt 01.05 Brennstellen / Leuchten

**01.05.0010 Brennstelle Mieterkeller**
Brennstelle Mieterkeller liefern und montieren,
Leistung wie beschrieben
Menge: 8,000 Stck

**01.05.0020 Brennstelle Kellerbeleuchtung**
Brennstelle Kellerbeleuchtung liefern und montieren,
Leistung wie beschrieben

2x Ausschaltung
1x Steckdose
7x Langfeldleuchte lt. Produktvorgaben
Menge: 1,000 Stck

**01.05.0030 Brennstelle Hausnummernleuchte**
Brennstelle Hausnummernleuchte liefern und montieren,
Leistung wie beschrieben
Menge: 1,000 Stck

**01.05.0040 Hausnummernleuchte**
Hausnummernleuchte lt. Produktvorgabe
liefen und montieren
Menge: 1,000 Stck

**01.05.0050 Brennstelle Videosprechanlage**
Brennstelle Sprechanlage liefern und montieren,
Leistung wie beschrieben
Menge: 1,000 Stck

**01.05.0060 Brennstelle Sprechanlagenleitung**
Brennstelle Sprechanlagenleitung liefern und montieren
Leistung wie beschrieben
Menge: 1,000 Stck

**01.05.0070 Brennstelle Treppenhausbeleuchtung**
Brennstelle Treppenhausbeleuchtung liefern und montieren,
Leistung wie beschrieben
Menge: 1,000 Stck

**01.05.0080 Treppenhausleuchte**
Treppenhausleuchte lt. Produktvorgabe
liefern und montieren
Menge: 7,000 Stck

**01.05.0090 Brennstelle Dachbodenbeleuchtung**
Brennstelle Dachbodenbeleuchtung liefern und montieren,
Leistung wie beschrieben

Ausstattung wird vor Ort mit der Fachbauleitung festgelegt
Menge: 1,000 Stck

**01.05.0100 Brennstelle Heizungsanlage**
Brennstelle Heizungsanlage liefern und montieren,
Leistung wie beschrieben
Menge: 1,000 Stck

#### Abschnitt 01.06 Potentialausgleich

*Hinweis*
Der  Potentialausgleich ist in jedem Falle zu überprüfen und je nach Bedarf zu überarbeiten bzw. zu erneuen.

**01.06.0010 Sichtprüfung Potentialausgleich**
Der Potentialausgleich ist einer Sichtprüfung zu unterziehen und je nach Bedarf herzustellen bzw. zu überarbeiten.
Menge: 1,000 Stck

**01.06.0020 Brennstelle Potentialausgleich überarbeiten**
*** Bedarfsposition ohne GB
Potentialausgleich überarbeiten,
Leistung wie beschrieben
Menge: 1,000 Stck

**01.06.0030 Brennstelle Potentialausgleich herstellen**
*** Bedarfsposition ohne GB
Potentialausgleich herstellen,
Leistung wie beschrieben
Menge: 1,000 Stck
